# Höttingstr. 12-16c
Angebotsaufforderung (GAEB DA XML 3.2, DA83)
Projekt: 047720
Währung: EUR
Erstellt mit: GXML Toolbox V3.3 R20230829, iTWO_64 V24.0.454, 06.07.2026

## 01-271 Fenster
Datum: 06.07.2026

*Hinweis: Bauvorhaben*
BAUVORHABEN : Datteln, Höttingstr. 12-16

Höttingstr. 12-12b:

Beginn: 29.09.2026
Fertigstellung: 20.10.2026

3 Häuser, 3 Geschosse

Die Fensteraufmaße für den zeitgerechten Beginn
müssen bereits im August 2026 durchgeführt werden.

Höttingstr. 14-14c + 16-16c (Arbeiten finden parallel statt):

Beginn: 17.04.2027
Fertigstellung: 24.05.2027

8 Häuser, 2 bzw. 3 Geschosse

Die Fensteraufmaße für den zeitgerechten Beginn
müssen bereits im Februar 2027 durchgeführt werden.

*Hinweis: Vorbemerkung*
B1) ALLGEMEINES
Für Lieferung und Ausführung gelten neben dem Leistungsverzeichnis:
1. die neuesten DIN-Vorschriften (ausgenommen DIN 1961), VDE- und VDI-Richtlinien
2. die Vorschriften der zuständigen Behörden (z.B. Bauaufsicht, Gewerbeaufsicht, Brandverhütung,
TÜV, Berufsgenossenschaften und Versorgungsbetriebe,
3. die Bestimmungen der Gerüstbauordnung
4. die Festlegungen des jeweiligen Werkstoffherstellers. Die Werkstoffe müssen den
geforderten Bedingungen der Leistungsbeschreibung entsprechen.

B2) FACHSPEZIFISCHE NACHWEISE
Fachspezifische Nachweise, z.B. für den Umgang mit Asbest, PAK, und dergleichen, sind auf Anforderung des AG jederzeit und umgehend zu erbringen
Bei wesentlichen Änderungen z.B. Ausscheiden eines befähigten Mitarbeiters oder Auslaufen eines befristeten Nachweises (z.B. Schweißnachweis) ist der AN verpflichtet dies unverzüglich beim (AG) schriftlich anzuzeigen und ggf. angebotene Aufträge abzulehnen. Ebenso sind die jeweils gültigen Unfallverhütungsvorschriften zu beachten und unbedingt einzuhalten.

B3) GEBÄUDESCHÄDEN
Falls dem AN bei der Durchführung von Reparaturarbeiten weitere Gebäudeschäden bekannt werden (auch an anderen Gewerken), so hat er dem zuständigen Kundenbetreuer oder Bauleiter des AG hierüber umgehend zu unterrichten.

B4) LAGER- UND ABSTELLFLÄCHEN
Die Errichtung von Lager- und Arbeitsplätzen ist mit der jeweiligen Bauleitung vorher abzustimmen.
Baustoffe und Bauteile dürfen nicht in den Treppenhäusern und/oder auf anderen
Verkehrsflächen gelagert werden. Bauschutt darf grundsätzlich nicht im Gebäude gelagert werden.

B5) BEDINGUNGEN FÜR DIE ENTSORGUNG VON ABFÄLLEN
Der AN ist verpflichtet, die beim AG anfallenden Abfälle ordnungsgemäß und sofort zu entsorgen. Zu diesem
Zweck hat er die einschlägigen Gesetze, Verordnungen und sonstigen öffentlich-rechtlichen Vorschriften ––
z.B. das Kreislaufwirtschafts- und Abfallgesetz - einzuhalten. Eine Zwischenlagerung von Abfällen ist nicht
gestattet.
Sollten die für den Transport und die Entsorgung erforderliche Genehmigungen erlöschen, ist dies dem AG
unverzüglich schriftlich mitzuteilen. Mit Übernahme der Abfälle durch den AN gehen Eigentum, Gefahr,
Verkehrssicherungspflicht und öffentlich-rechtliche Verantwortung auf diesen über.
Der AG behält sich vor zu prüfen, ob der AN seinen Pflichten nachgekommen ist. Hierzu kann der AG Einsicht nehmen in die vom AN nach öffentlich-rechtlichen Vorschriften zu führenden Nachweisbücher und in den Genehmigungsbescheid der angefahrenen Abfallentsorgungsanlage, dessen Vorlage der AN zu bewirken hat.
Der AN hat zur Abdeckung aller - sowohl seiner als auch die des AG sich aus der Abfallbeseitigung
ergebenden Haftungsrisiken unter Einschluß des Gewässerschäden-Haftungsrisikos auf seine Kosten eine
Haftpflichtversicherung in ausreichender Höhe für Personen-, Sach- und Vermögensschäden abzuschließen
und dem AG den Abschluß auf Verlangen nachzuweisen. Diese Regelung läßt die Haftung des AN unberührt.

C) BESONDERE TECHNISCHE VORBEMERKUNG
Für die Lieferung und Montage von Kunststofffenster und Türen aus PVC-U,
ist vom Auftragnehmer ein Übereinstimmungsnachweis zu führen und die Produkte
(z.B. im Lieferschein) sind mit dem Ü-Zeichen zu kennzeichnen.
Hierzu ist eine werkseigene Produktionskontrolle notwendig. Betriebe, die das RAL-Gütezeichen führen
und/oder nach ISO 9000 zertifiziert sind, erfüllen diese Voraussetzung automatisch.
Seit 01.07.2013 sind alle Fenster und Aussentüren mit der CE Kennzeichnung die mandatierten
Eigenschaften nach der Produktnorm DIN EN 14351-1 zu deklarieren.
Die Empfehlungen des Institutes für Fenstertechnik Rosenheim für die Gütegemeinschaft Kunststoff-Fenster,
Leitfaden Empensfehlung vom PFB (Prüfzentrum für Bauelemente) Stand Dezember 2012 sind zu berücksichtigen.
Aufmaß, Zeichnungen zur Fensterübersicht und Fensteraufteilung, Detailzeichnungen sind bei Bedarf in
Abstimmung mit der Bauleitung zu liefern und werden nicht gesondert vergütet.

STATISCHE ANFORDERUNGEN:
Die Fensterkonstruktion muss so am Baukörper befestigt werden, dass alle auf sie einwirkenden Kräfte in den Baukörper abgeleitet werden. Zusätzliche Lasten aus dem Baukörper dürfen nicht vom Fenster aufgenommen werden.
Unter den angenommenen Beanspruchungen darf sich die Konstruktion nicht mehr als 1/300 bzw.
1/200 der Länge, maximal jedoch 15 mm durchbiegen. Die Durchbiegung der einzelnen
Verglasungen zwischen den Scheibenkanten darf nicht über 8mm liegen.
- DIN 1055 Teil 3: Eigen und Nutzlasten für Hochbauten
- DIN 1055 Teil 4: Windlasten
- DIN EN 12210: Fenster und Türen - Widerstandsfähigkeit bei Windlast - Klassifizierung
- DIN EN 12211: Fenster und Türen - Widerstandsfähigkeit bei Windlast - Prüfverfahren

SCHLAGREGEN- UND FUGENDURCHLÄSSIGKEIT:
Schlagregendichtheit und Fugendurchlässigkeit müssen entsprechend der DIN EN 12207 / 12208
ausgeführt werden. Der Widerstand bei Windlast muss den Normen DIN EN 12210 und DIN 12211
entsprechen.

WÄRME- UND FEUCHTIGKEITSSCHUTZ:
-Die mit der EnEV festgelegten, für beheizte Wohnräume geltenden, Mindestanforderungen
an die U-Werte für Fenster und Verglasungen bei der Sanierung sind einzuhalten.
(Novelle EnEV 2014 voraus. ab Mai 2014)
-Sie betragen: Uw £ 1,3 W/ (m² K); Ug £ 1,1 W/ (m² K) (EnEV 2009)
-Bei Sonderverglasungen (z. B. Schallschutz, Einbruchhemmung) dürfen die Werte von:
Uw £ 2,0 W/ (m² K); Ug £ 1,6 W/ (m² K) nicht überschritten werden.
Die Einwirkung von Schlagregen und Tauwasser ist so zu begrenzen, dass Schäden vermieden werden.
- DIN 4108 Beiblatt 2: Wärmebrücken - Planungs- und Ausführungsbeispiele
- DIN EN ISO 10211: Wärmebrücken im Hochbau - Wärmeströme und Oberflächentemperaturen.

SCHALLSCHUTZ:
Für den Schallschutz gelten DIN 4109, sowie DIN EN 20140, DIN EN 717.
Anschlüsse zwischen Fenster- (Türen) und Baukörper sind unter Beachtung der Anforderungen an die
Schalldämmung der Fenster- (Türen) auszubilden (tatsächlicher Lärmpegelbereich).
Alu-Fensterbänke und Blechverkleidungen sind zu entdröhnen. Hier ist auch die DIN 18360 zu beachten.

EINBRUCHHEMMUNG:
Für die Einbruchhemmung gelten DIN EN 1627 (Anforderungen und Klassifizierung), DIN EN 1628-1630
(Prüfverfahren), DIN EN 356 (einbruchhemmende Verglasung), sowie Aushebelschutz-Richtlinien.
Die Einstufung in die Widerstandsklassen RC 1 bis RC 6 ist durch einen gültigen Prüfbericht nachzuweisen.
Für angrenzende Bauteile müssen ebenfalls Anforderungen nach DIN EN 1627 zugrundegelegt werden.
Nichttransparente Ausfachungen nach DIN EN 356.

WERKSTOFFE
PVC-U:
Es sind nur Kunststoffprofile aus Qualitätsmarkenrohstoffen auf der Basis eines
weichmacherfreien, hochschlagzähen Polyvinylchlorids (PVC-U) zugelassen.
Die Formmasse für Frischmaterial muss in den Materialeigenschaften min. dem Typ:
- ISO 1163-PVC-U, EDLP,082-25-T23, entsprechen.
Für die Qualität der Kunststoffprofile gilt die RAL Güte- und Prüfbestimmung
Die Hauptprofile müssen den Anforderungen der Klasse A entsprechen.

Rahmenverbindungen:
Bei geschweißten Rahmenverbindungen muss die Nahtgüte der Eck- und T-Stöße den Werten der
RAL- GFZ-695 Gütebestimmungen entsprechen.
Eckverbindungen sind im Press-Stumpf-Schweißverfahren herzustellen. Gehrungen müssen der
Scheibenlast und den funktionellen Belastungen dauerhaft standhalten.
Bei Riegel und Pfosten sind einwandfrei abdichtende Schraubverbindungen zugelassen.

Metallteile:
Alle Aussteifungen müssen aus sendzimirverzinkten oder nicht rostenden Stahl sein.

Dichtungen:
Außendichtungen zwischen Blend- und Flügelrahmen, sowie zwischen Glas und Glasleiste müssen
systemgerecht sein.
Es dürfen nur vom Systemhersteller zugelassene Dichtungen verwendet werden.
Alle Dichtungen müssen auswechselbar sein.

Glaseinbau:
Für Verglasungsarbeiten gelten die Verarbeitungshinweise der Glasheungrsteller,
DIN 18361 (Verglasungsangsrbeiten)
DIN 18545 (Abdichten von Verglasungen, Verarbeitungsrichtlinien der Dichtstoffhersteller,
Verarbeitungsrichtlinien der Profilhersteller).

Glasaufbau:
Es dürfen nur Glasscheiben verwendet werden, die im Randverbund ein Herstellungsdatum und die
technischen Eigenschaften (z. B. U-Wert) aufweisen.
Mehrscheibenverglasungen müssen der Beanspruchungsgruppe 5, nach DIN 18545, Teil 3,
(Verglasungstabelle vom Institut für Fenstertechnik in Rosenheim) entsprechen.
Brüstungsscheiben sind raumseitig mit VSG auszuführen.
Zusätzliche Anforderungen siehe Ausschreibungstext.
Der Einbau von Paneelen erfolgt sinngemäß, ggf. mit Falzverbreiterungsprofilen.
Scheibendicke, Dichtprofile und Glasleisten müssen aufeinander abgestimmt sein.

Verklotzen:
Tragende Klötze müssen mind. 100 mm lang und gegen Verrutschen gesichert sein. Trage- und
Distanzklötze sind entsprechend der Flügelöffnungsart, nach den Richtlinien der techn. Beratungsstelle des
Glaserhandwerks einzusetzen.
Grundsätzlich dürfen keine Holzklötze verwendet werden. Zur Verwendung kommen nur Klötze aus
weichmacherfreien Kunststoffen.

Beschläge:
Beschläge müssen nach DIN 18357 ausgebildet sein und den Güte- und Prüfbestimmungen der
Gütegemeinschaft entsprechen. Die Prüfnachweise müssen auf die geforderten Beanspruchungen und
Flügelgröße ausgestellt sein.
Eck-, Scherenlager und Rollzapfen müssen justierbar sein. Das Ecklager muss den Flügel bei jeder Stellung
sicher führen und ein Aushebeln durch aufschlagende Flügel verhindern. Die Ausstellschere muss sicher
verhindern, dass sich der Flügel bei einer Fehlbedienung aushängt oder aufschlägt.
Bei Kippbeschlägen mit Gestänge muss zusätzlich eine Sicherungsschere im Falz angebracht werden. Für
Drehbeschläge müssen die Scharniere und Lager im Eckbereich angebracht werden und verstellbar sein.
Entsprechend der Flügelhöhe sind auf der Bandseite ausreichend Verriegelungen zu montieren.
Balkon- und / oder Terrassentüren erhalten Rollschnäpper und Zuziehgriff.
Fußpunktausführung bei Balkon- und/oder Terrassentüren siehe Positionstext. Blendrahmenschwellen
erhalten einen Alu-Trittschutz.

MONTAGE:
Der Ausgleich von Bewegungen durch Temperaturveränderungen, Windlasten und Bauwerksverformungen
muss gewährleistet sein. Die Befestigung muss mit auf das Mauerwerk abgestimmten Durchsteckdübel oder
Ankern, spannungsfrei erfolgen.
Leitfaden zur Montage von Fenster und Haustüren / 5. Auflage 2010
Der "Prüf- und Bewertungsstandard der Gütegemeinschaft
für Kunststoff- Fensterprofile" im Qualitätsverband Kunststofferzeugnisse e.V. zu berücksichtigen.
Die Anbindung von zusätzlichen Bauteilen an das Fenster ist nicht zulässig (z.B. Geländer).

FUGENABDICHTUNG:
Die Anschlüsse zum Baukörper müssen den bauphysikalischen Anforderungen gerecht werden, d. h. die
Normen zum Wärme-, Feuchtigkeits-, Schallschutz sind einzuhalten. Die Abdichtung der Fuge muss einen
Dampfdruckausgleich zur Außenseite ermöglichen (somit Abdichpfdtung innen dichter als außen).
Eine Zweiflankenhaftung ist sicherzustellen, wobei nichtsaugende Hinterfüllmaterialien einzusetzen sind.
Anschließend sind die Fenster und Fenstertüranlagen vierseitig zu verleisten.
Fußleisten und Viertelstäbe im Bereich von Fenstertüren sind vor Einbus der neuen Anlage auszubauen und
im Zuge der Verleistung wieder anzubringen, ggfs. zu erneuern.

FENSTERFALZLÜFTER:
Alle neu eingebauten Fenster sind mit Fensterfalzlüftern der Fa. Regel-Air auszustatten.
Die Vergütung hierfür ist in den Einheitspreisen der jeweiligen Fenster enthalten.
Im Preis enthalten ist die Ermittlung des erforderlichen Typs, sowie Lieferung und Einbau der Lüfter.

PROFILAUSBILDUNG:
Alle Basisprofile müssen als mind. 5-Kammerprofile ausgebildet sein. Die äußeren und inneren Sichtflächenmüssen nach RAL 3 mm (Klasse A) und die Profiltiefe muss min. 70mm betragen.
Die Befestigung aller Beschlagteile muss durch min. zwei PVC-Wandungen erfolgen.
Blend- und Flügelrahmenfalze müssen nach Vorschrift entwässert, Glasfalze zusätzlich belüftet werden.
Entwässerungsschlitze müssen min. 6 x 30 mm groß und entsprechend den Richtlinien angeordnet sein. Ein
öffnen der Verstärkungskammer ist nicht zulässig. Entwässerungsöffnungen in den Sichtflächen sollen
durch PVC-Kappen abgedeckt werden.
Für dieses Objekt sollen Profile folgender Hersteller zur Ausführung kommen:
Schüco, Kömmerling, VEKA, REHAU, Inoutic, Brügmann, Trocal,  oder gleichwertig.

Folgende Basiswerte sind zugrunde gelegt:
Profil 80mm, 6-Kammer-System, flächenversetzt
System Mitteldichtung
Farbton außen: anthrazit genarbt
Farbton innen: weiss
3-fach Isolierverglasung Ug-Wert 0,6 W/m² K
Randverbund der Isolierverglasung: Warme Kante
Schallschutzklasse II/III (R´w =35 dB) / oder Anforderung
Einbruchhemmung nach DIN EN 1627: RC2 (WK 2) / geprüfte Sicherheit
Klassifizierung nach EN 12207-12210: B3-5A-3 (gilt für Binnenland bis 18m )
Schlüssel zur Klassifizierung:
B3 = Widerstandsfähigkeit bei Windlast nach DIN
EN 12210
5A = Schlagregensicherheit DIN EN 12208
3 = Luftdurchlässigkeit DIN EN 12207
Klassifizierung nach EN 12207-12210:

Angebotenes Produkt/Profil : .........................................................
(vom Bieter unbedingt anzugeben)

### Bereich 01 Höttingstr. 12-12b

#### Abschnitt 01.01 Fenster

**01.01.0010 2-flg. Kunststofffenster**
2-flg. Kunststofffenster
mit Drehkipp-Beschlag links und rechts
Isolierverglasung
entsprechend den Vorbemerkungen
Größe ca. 2310 x 1465 mm,
inkl. Rollladenführungsschienen
einschl. Ausbau und Entsorgung des alten Fensters
Menge: 6,000 Stk

**01.01.0020 1-flg. Kunststofffenster**
1-flg. Kunststofffenster
mit Drehkipp-Beschlag
Isolierverglasung
entsprechend den Vorbemerkungen
Größe ca. 1430 x 1460 mm,
inkl. Rollladenführungsschienen
einschl. Ausbau und Entsorgung des alten Fensters
Menge: 2,000 Stk

**01.01.0030 1-flg. Kunststofffenster**
1-flg. Kunststofffenster
mit Drehkipp-Beschlag
Isolierverglasung
entsprechend den Vorbemerkungen
Größe ca. 1320 x 1460 mm,
inkl. Rollladenführungsschienen
einschl. Ausbau und Entsorgung des alten Fensters
Menge: 6,000 Stk

**01.01.0040 3-tlg. Kunststofffenster**
3-tlg. Kunststofffenster

bestehend aus:

1-flg. Balkontür
mit Drehkipp-Beschlag
Isolierverglasung
entsprechend den Vorbemerkungen
Größe ca. 1040 x 2370 mm,
inkl. Rollladenführungsschienen
außen Ziehgriff und Schnapper
einschl. Ausbau und Entsorgung des alten Fensters

gekoppelt mit:

2-flg. Kunststofffenster
mit Drehkipp-Beschlag links und rechts
Isolierverglasung
entsprechend den Vorbemerkungen
Größe ca. 2130 x 1830 mm,
inkl. Rollladenführungsschienen
einschl. Ausbau und Entsorgung des alten Fensters
Menge: 6,000 Stk

**01.01.0050 2-flg. Kunststofffenster**
2-flg. Kunststofffenster
mit Drehkipp-Beschlag links und rechts
Isolierverglasung
entsprechend den Vorbemerkungen
Größe ca. 2310 x 1465 mm,
einschl. Ausbau und Entsorgung des alten Fensters
Menge: 12,000 Stk

**01.01.0060 1-flg. Kunststofffenster**
1-flg. Kunststofffenster
mit Drehkipp-Beschlag
Isolierverglasung
entsprechend den Vorbemerkungen
Größe ca. 1430 x 1460 mm,
einschl. Ausbau und Entsorgung des alten Fensters
Menge: 4,000 Stk

**01.01.0070 1-flg. Kunststofffenster**
1-flg. Kunststofffenster
mit Drehkipp-Beschlag
Isolierverglasung
entsprechend den Vorbemerkungen
Größe ca. 1320 x 1460 mm,
einschl. Ausbau und Entsorgung des alten Fensters
Menge: 12,000 Stk

**01.01.0080 3-tlg. Kunststofffenster**
3-tlg. Kunststofffenster

bestehend aus:

1-flg. Balkontür
mit Drehkipp-Beschlag
Isolierverglasung
entsprechend den Vorbemerkungen
Größe ca. 1040 x 2370 mm,
außen Ziehgriff und Schnapper
einschl. Ausbau und Entsorgung des alten Fensters

gekoppelt mit:

2-flg. Kunststofffenster
mit Drehkipp-Beschlag links und rechts
Isolierverglasung
entsprechend den Vorbemerkungen
Größe ca. 2130 x 1830 mm,
einschl. Ausbau und Entsorgung des alten Fensters
Menge: 12,000 Stk

**01.01.0090 6-tlg. Kunststofffenster**
6-tlg. Kunststofffenster (Treppenhaus)

Isolierverglasung
entsprechend den Vorbemerkungen
Größe ca. 1550 x 3880 mm,
Aufteilung: 2 Felder neben-, 3 übereinander
einschl. Ausbau und Entsorgung der alten Industrieverglasung/platten

bestehend aus:

Feld 1 Festverglasung
Feld 2 Drehkipp-Beschlag
Feld 3 Festverglasung
Feld 4 Festverglasung
Feld 5 Festverglasung
Feld 6 Drehkipp-Beschlag

(pro Treppenhaus 2 Elemente)
Menge: 6,000 Stk

**01.01.0100 Zulage Verbreiterung**
3-seitige Rahmenverbreiterung 30 mm
Menge: 403,000 m

#### Abschnitt 01.02 Rollladen

*Hinweis: Vorbemerkung*
Rollladen nur im EG vorhanden
Erneuert werden:
Rolladenpanzer
Gurt, Gurtwickler inkl. Abdeckung
Rollladenwellen inkl. Lager, Halter und Gurtscheibe

Rollläden über 2,50m Breite sind durch
Anordnung zusätzlicher Führungsschienen
zu unterteilen

Für Rollläden über 4,00 m2 bzw. Spannweiten
über 2,50 m ist ein Untersetzungsgetriebe gefordert

**01.02.0010 Rollladenpanzer**
Rollladenpanzer inkl. Zubehör

Lamellen aus PVC-Hohlkammerprofile
Farbe grau
Arretierung gegen seitliches Verschieben
Lamellenstärke 14 mm
Lamellenhöhe 45-55 mm
Endleiste als beschwertes Kunststoffprofil mit Anschlagschiene aus Aluminium
einschl. Ausbau und Entsorgung der alten Rolllade inkl. Zubehör und Welle
Menge: 81,000 m2

**01.02.0020 Rollladenwelle**
Rollladenwelle

Wellen aus feuerverzinktem Stahlblech
mit kugelgelagerten Achseinsätzen
Menge: 44,000 m

### Bereich 02 Höttingstr. 14-14c

#### Abschnitt 02.01 Fenster

**02.01.0010 2-flg. Kunststofffenster**
2-flg. Kunststofffenster
mit Drehkipp-Beschlag links und rechts
Isolierverglasung
entsprechend den Vorbemerkungen
Größe ca. 2310 x 1480 mm,
inkl. Rollladenführungsschienen
einschl. Ausbau und Entsorgung des alten Fensters
Menge: 8,000 Stk

**02.01.0020 1-flg. Kunststofffenster**
1-flg. Kunststofffenster
mit Drehkipp-Beschlag
Isolierverglasung
entsprechend den Vorbemerkungen
Größe ca. 1430 x 1460 mm,
inkl. Rollladenführungsschienen
einschl. Ausbau und Entsorgung des alten Fensters
Menge: 2,000 Stk

**02.01.0030 1-flg. Kunststofffenster**
1-flg. Kunststofffenster
mit Drehkipp-Beschlag
Isolierverglasung
entsprechend den Vorbemerkungen
Größe ca. 1300 x 1450 mm,
inkl. Rollladenführungsschienen
einschl. Ausbau und Entsorgung des alten Fensters
Menge: 8,000 Stk

**02.01.0040 3-tlg. Kunststofffenster**
3-tlg. Kunststofffenster

bestehend aus:

1-flg. Balkontür
mit Drehkipp-Beschlag
Isolierverglasung
entsprechend den Vorbemerkungen
Größe ca. 1040 x 2350 mm,
inkl. Rollladenführungsschienen
außen Ziehgriff und Schnapper
einschl. Ausbau und Entsorgung des alten Fensters

gekoppelt mit:

2-flg. Kunststofffenster
mit Drehkipp-Beschlag links und rechts
Isolierverglasung
entsprechend den Vorbemerkungen
Größe ca. 2150 x 1815 mm,
inkl. Rollladenführungsschienen
einschl. Ausbau und Entsorgung des alten Fensters
Menge: 8,000 Stk

**02.01.0050 2-flg. Kunststofffenster**
2-flg. Kunststofffenster
mit Drehkipp-Beschlag links und rechts
Isolierverglasung
entsprechend den Vorbemerkungen
Größe ca. 2310 x 1480 mm,
einschl. Ausbau und Entsorgung des alten Fensters
Menge: 16,000 Stk

**02.01.0060 1-flg. Kunststofffenster**
1-flg. Kunststofffenster
mit Drehkipp-Beschlag
Isolierverglasung
entsprechend den Vorbemerkungen
Größe ca. 1430 x 1460 mm,
einschl. Ausbau und Entsorgung des alten Fensters
Menge: 4,000 Stk

**02.01.0070 1-flg. Kunststofffenster**
1-flg. Kunststofffenster
mit Drehkipp-Beschlag
Isolierverglasung
entsprechend den Vorbemerkungen
Größe ca. 1300 x 1450 mm,
einschl. Ausbau und Entsorgung des alten Fensters
Menge: 16,000 Stk

**02.01.0080 3-tlg. Kunststofffenster**
3-tlg. Kunststofffenster

bestehend aus:

1-flg. Balkontür
mit Drehkipp-Beschlag
Isolierverglasung
entsprechend den Vorbemerkungen
Größe ca. 1040 x 2350 mm,
außen Ziehgriff und Schnapper
einschl. Ausbau und Entsorgung des alten Fensters

gekoppelt mit:

2-flg. Kunststofffenster
mit Drehkipp-Beschlag links und rechts
Isolierverglasung
entsprechend den Vorbemerkungen
Größe ca. 2150 x 1815 mm,
einschl. Ausbau und Entsorgung des alten Fensters
Menge: 16,000 Stk

**02.01.0090 6-tlg. Kunststofffenster**
6-tlg. Kunststofffenster (Treppenhaus)

Isolierverglasung
entsprechend den Vorbemerkungen
Größe ca. 1540 x 3970 mm,
Aufteilung: 2 Felder neben-, 3 übereinander
einschl. Ausbau und Entsorgung der alten Industrieverglasung/platten

bestehend aus:

Feld 1 Festverglasung
Feld 2 Drehkipp-Beschlag
Feld 3 Festverglasung
Feld 4 Festverglasung
Feld 5 Festverglasung
Feld 6 Drehkipp-Beschlag

(pro Treppenhaus 2 Elemente)
Menge: 8,000 Stk

**02.01.0100 Zulage Verbreiterung**
3-seitige Rahmenverbreiterung 30 mm
Menge: 537,000 m

#### Abschnitt 02.02 Rollladen

**02.02.0010 Rollladenpanzer**
Rollladenpanzer inkl. Zubehör

Lamellen aus PVC-Hohlkammerprofile
Farbe grau
Arretierung gegen seitliches Verschieben
Lamellenstärke 14 mm
Lamellenhöhe 45-55 mm
Endleiste als beschwertes Kunststoffprofil mit Anschlagschiene aus Aluminium
einschl. Ausbau und Entsorgung der alten Rolllade inkl. Zubehör und Welle
Menge: 106,000 m2

**02.02.0020 Rollladenwelle**
Rollladenwelle

Wellen aus feuerverzinktem Stahlblech
mit kugelgelagerten Achseinsätzen
Menge: 58,000 m

### Bereich 03 Höttingstr. 16-16c

#### Abschnitt 03.01 Fenster

**03.01.0010 2-flg. Kunststofffenster**
2-flg. Kunststofffenster
mit Drehkipp-Beschlag links und rechts
Isolierverglasung
entsprechend den Vorbemerkungen
Größe ca. 2310 x 1480 mm,
inkl. Rollladenführungsschienen
einschl. Ausbau und Entsorgung des alten Fensters
Menge: 10,000 Stk

**03.01.0020 1-flg. Kunststofffenster**
1-flg. Kunststofffenster
mit Drehkipp-Beschlag
Isolierverglasung
entsprechend den Vorbemerkungen
Größe ca. 1430 x 1440 mm,
inkl. Rollladenführungsschienen
einschl. Ausbau und Entsorgung des alten Fensters
Menge: 4,000 Stk

**03.01.0030 1-flg. Kunststofffenster**
1-flg. Kunststofffenster
mit Drehkipp-Beschlag
Isolierverglasung, satiniert
entsprechend den Vorbemerkungen
Größe ca. 1430 x 1440 mm,
inkl. Rollladenführungsschienen
einschl. Ausbau und Entsorgung des alten Fensters
Menge: 2,000 Stk

**03.01.0040 1-flg. Kunststofffenster**
1-flg. Kunststofffenster
mit Drehkipp-Beschlag
Isolierverglasung
entsprechend den Vorbemerkungen
Größe ca. 1430 x 1470 mm,
inkl. Rollladenführungsschienen
einschl. Ausbau und Entsorgung des alten Fensters
Menge: 2,000 Stk

**03.01.0050 1-flg. Kunststofffenster**
1-flg. Kunststofffenster
mit Drehkipp-Beschlag
Isolierverglasung
entsprechend den Vorbemerkungen
Größe ca. 1300 x 1450 mm,
inkl. Rollladenführungsschienen
einschl. Ausbau und Entsorgung des alten Fensters
Menge: 6,000 Stk

**03.01.0060 3-tlg. Kunststofffenster**
3-tlg. Kunststofffenster

bestehend aus:

1-flg. Balkontür
mit Drehkipp-Beschlag
Isolierverglasung
entsprechend den Vorbemerkungen
Größe ca. 1040 x 2350 mm,
inkl. Rollladenführungsschienen
außen Ziehgriff und Schnapper
einschl. Ausbau und Entsorgung des alten Fensters

gekoppelt mit:

2-flg. Kunststofffenster
mit Drehkipp-Beschlag links und rechts
Isolierverglasung
entsprechend den Vorbemerkungen
Größe ca. 2150 x 1815 mm,
inkl. Rollladenführungsschienen
einschl. Ausbau und Entsorgung des alten Fensters
Menge: 6,000 Stk

**03.01.0070 3-tlg. Kunststofffenster**
3-tlg. Kunststofffenster

bestehend aus:

1-flg. Kunststofffenster
mit Drehkipp-Beschlag
Isolierverglasung
entsprechend den Vorbemerkungen
Größe ca. 1050 x 1800 mm,
inkl. Rollladenführungsschienen
einschl. Ausbau und Entsorgung des alten Fensters

gekoppelt mit:

1-flg. Balkontür
mit Drehkipp-Beschlag
Isolierverglasung
entsprechend den Vorbemerkungen
Größe ca. 1050 x 2330 mm,
inkl. Rollladenführungsschienen
außen Ziehgriff und Schnapper
einschl. Ausbau und Entsorgung des alten Fensters

gekoppelt mit:

1-flg. Kunststofffenster
mit Drehkipp-Beschlag
Isolierverglasung
entsprechend den Vorbemerkungen
Größe ca. 1050 x 1800 mm,
inkl. Rollladenführungsschienen
einschl. Ausbau und Entsorgung des alten Fensters
Menge: 2,000 Stk

**03.01.0080 2-flg. Kunststofffenster**
2-flg. Kunststofffenster
mit Drehkipp-Beschlag links und rechts
Isolierverglasung
entsprechend den Vorbemerkungen
Größe ca. 2310 x 1480 mm,
einschl. Ausbau und Entsorgung des alten Fensters
Menge: 18,000 Stk

**03.01.0090 1-flg. Kunststofffenster**
1-flg. Kunststofffenster
mit Drehkipp-Beschlag
Isolierverglasung
entsprechend den Vorbemerkungen
Größe ca. 1430 x 1440 mm,
einschl. Ausbau und Entsorgung des alten Fensters
Menge: 8,000 Stk

**03.01.0100 1-flg. Kunststofffenster**
1-flg. Kunststofffenster
mit Drehkipp-Beschlag
Isolierverglasung, satiniert
entsprechend den Vorbemerkungen
Größe ca. 1430 x 1440 mm,
einschl. Ausbau und Entsorgung des alten Fensters
Menge: 4,000 Stk

**03.01.0110 1-flg. Kunststofffenster**
1-flg. Kunststofffenster
mit Drehkipp-Beschlag
Isolierverglasung
entsprechend den Vorbemerkungen
Größe ca. 1430 x 1470 mm,
einschl. Ausbau und Entsorgung des alten Fensters
Menge: 3,000 Stk

**03.01.0120 1-flg. Kunststofffenster**
1-flg. Kunststofffenster
mit Drehkipp-Beschlag
Isolierverglasung
entsprechend den Vorbemerkungen
Größe ca. 1300 x 1450 mm,
einschl. Ausbau und Entsorgung des alten Fensters
Menge: 10,000 Stk

**03.01.0130 3-tlg. Kunststofffenster**
3-tlg. Kunststofffenster

bestehend aus:

1-flg. Balkontür
mit Drehkipp-Beschlag
Isolierverglasung
entsprechend den Vorbemerkungen
Größe ca. 1040 x 2350 mm,
außen Ziehgriff und Schnapper
einschl. Ausbau und Entsorgung des alten Fensters

gekoppelt mit:

2-flg. Kunststofffenster
mit Drehkipp-Beschlag links und rechts
Isolierverglasung
entsprechend den Vorbemerkungen
Größe ca. 2150 x 1815 mm,
einschl. Ausbau und Entsorgung des alten Fensters
Menge: 10,000 Stk

**03.01.0140 3-tlg. Kunststofffenster**
3-tlg. Kunststofffenster

bestehend aus:

1-flg. Kunststofffenster
mit Drehkipp-Beschlag
Isolierverglasung
entsprechend den Vorbemerkungen
Größe ca. 1050 x 1800 mm,
einschl. Ausbau und Entsorgung des alten Fensters

gekoppelt mit:

1-flg. Balkontür
mit Drehkipp-Beschlag
Isolierverglasung
entsprechend den Vorbemerkungen
Größe ca. 1050 x 2330 mm,
außen Ziehgriff und Schnapper
einschl. Ausbau und Entsorgung des alten Fensters

gekoppelt mit:

1-flg. Kunststofffenster
mit Drehkipp-Beschlag
Isolierverglasung
entsprechend den Vorbemerkungen
Größe ca. 1050 x 1800 mm,
einschl. Ausbau und Entsorgung des alten Fensters
Menge: 4,000 Stk

**03.01.0150 6-tlg. Kunststofffenster**
6-tlg. Kunststofffenster (Treppenhaus)

Isolierverglasung
entsprechend den Vorbemerkungen
Größe ca. 1560 x 3980 mm,
Aufteilung: 2 Felder neben-, 3 übereinander
einschl. Ausbau und Entsorgung der alten Industrieverglasung/platten

bestehend aus:

Feld 1 Festverglasung
Feld 2 Drehkipp-Beschlag
Feld 3 Festverglasung
Feld 4 Festverglasung
Feld 5 Festverglasung
Feld 6 Drehkipp-Beschlag

(pro Treppenhaus 2 Elemente)
Menge: 4,000 Stk

**03.01.0160 6-tlg. Kunststofffenster**
6-tlg. Kunststofffenster (Treppenhaus)

Isolierverglasung
entsprechend den Vorbemerkungen
Größe ca. 1550 x 2390 mm,
Aufteilung: 2 Felder neben-, 3 übereinander
einschl. Ausbau und Entsorgung der alten Industrieverglasung/platten

bestehend aus:

Feld 1 Festverglasung
Feld 2 Drehkipp-Beschlag
Feld 3 Festverglasung
Feld 4 Festverglasung
Feld 5 Festverglasung
Feld 6 Drehkipp-Beschlag

(pro Treppenhaus 2 Elemente)
Menge: 2,000 Stk

**03.01.0170 2-flg. Kunststofffenster**
2-flg. Kunststofffenster (Treppenhaus)
mit Drehkipp-Beschlag links und rechts
Isolierverglasung
entsprechend den Vorbemerkungen
Größe ca. 1550 x 990 mm,
einschl. Ausbau und Entsorgung der alten Industrieverglasung/platten

gekoppelt mit nachfolgender Position
Menge: 1,000 Stk

**03.01.0180 6-tlg. Kunststofffenster**
6-tlg. Kunststofffenster (Treppenhaus)

Isolierverglasung
entsprechend den Vorbemerkungen
Größe ca. 1550 x 3660 mm,
Aufteilung: 2 Felder neben-, 3 übereinander
einschl. Ausbau und Entsorgung der alten Industrieverglasung/platten

bestehend aus:

Feld 1 Festverglasung
Feld 2 Drehkipp-Beschlag
Feld 3 Festverglasung
Feld 4 Festverglasung
Feld 5 Festverglasung
Feld 6 Drehkipp-Beschlag
Menge: 1,000 Stk

**03.01.0190 Zulage Verbreiterung**
3-seitige Rahmenverbreiterung 30 mm
Menge: 550,000 m

#### Abschnitt 03.02 Rollladen

**03.02.0010 Rollladenpanzer**
Rollladenpanzer inkl. Zubehör

Lamellen aus PVC-Hohlkammerprofile
Farbe grau
Arretierung gegen seitliches Verschieben
Lamellenstärke 14 mm
Lamellenhöhe 45-55 mm
Endleiste als beschwertes Kunststoffprofil mit Anschlagschiene aus Aluminium
einschl. Ausbau und Entsorgung der alten Rolllade inkl. Zubehör und Welle
Menge: 121,000 m2

**03.02.0020 Rollladenwelle**
Rollladenwelle

Wellen aus feuerverzinktem Stahlblech
mit kugelgelagerten Achseinsätzen
Menge: 68,000 m
